# Aussenanlagen, Klopstockstr. u.Uhlandstr., MH
Angebotsaufforderung (GAEB 90, DA83)
Währung: EUR

## Außenanlagen,MH, Klopstockstr.12-16, Uhl
Datum: 08.10.26

### Bereich 01 Außenanlagen,MH, Klopstockstr.12-16, Uhlandstr.66

#### Abschnitt 01.01 Allgemeine Informationen

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) Technische Vorbemerkungen

Grundlage des Vertrags ist die  Vergabe- und
Vertragsordnung für Bauleistungen (VOB) Teil B -
Allgemeine Vertragsbedingungen für die Ausführung von
Bauleistungen
Die Ausführung der Leistungen erfolgt auf Grundlage der
VOB Teil C - Allgemeine Technische Vertragsbedingungen
für Bauleistungen werden Bestandteil des Vertrags

Zusätzlich werden alle fachbezogenen DIN-Normen
Bestandteile des Vertrags.

*Hinweis*
1. ANGABEN ZUR BAUSTELLE

1.1
LAGE DER BAUSTELLE
Das Bauvorhaben liegt in Mülheim an der Ruhr am
Klopstockstr. 12,14,16 und Uhlandstr. 66

Die Freianlage besteht aus Vorgärten und einem
rückwärtigen Gartenstück von insgesamt ca.1400 m².

Bauherr und Auftraggeber ist die

COVIVIO Immobilen GmbH
Essener Straße 66
48047 Oberhausen

Die Umgestaltung umfasst folgende Arbeiten:
Wegeflächen, Terrasenflächen,
Stellplatzflächen,
Vegetationsflächen neu
Zaunbauarbeiten und Müllstellplätze,
Anschlußarbeiten an Bestandswegeflächen
Pflanzarbeiten

1.2
BETRIEBLICHE BEDINGUNGEN
Bei den o.g. Vorhaben handelt es sich um die Erneuerung
einer gemeinschaftlichen Freianlage sowie Mietergärten.
Die Arbeiten sind möglichst so durchzuführen, dass der
umgebende Straßen-,  Rad- und Fußgängerverkehr nicht
behindert wird.

1.3
ART UND LAGE DER GEPLANTEN BAULICHEN ANLAGEN,
Die zu bearbeitende Fläche beträgt im Gesamten ca.1.400
m².
Die von einem urbanen Umfeld umgebene Wohnanlage
befindet sich in Mülheim Eppinghofen im Dichterviertel.

Im wesentlichen handelt es sich bei den Anlagen um eine
Hinterhof ähnliche Gartenstücksfläche und Vorgärten
entlang der Gebäudeeingänge zur Strasse hin.
Die strassenseitige Geländeoberfläche ist nahezu eben.
Die rückwärtige Fläche liegt erhöht (siehe
Vermessungsplan).

1.4
VERKEHRSVERHÄLTNISSE AUF DER BAUSTELLE.
Die Bauarbeiten können durch Anwohnerverkehr, sowie
durch den innerstädischen Verkehr  beeinträchtigt
werden. Eventuelle Behinderungen hierdurch sind der
Bauleitung unverzüglich anzuzeigen, berechtigen den AN
aber nicht zu Nachforderungen. Die  Baustellenzu- bzw.
ausfahrten erfolgen über die zwischen den Gebäuden
liegende Straße "Bürgerstraße".

1.5
FÜR DEN VERKEHR FREIZUHALTENDE FLÄCHEN.
Beeinträchtigungen des Fahrzeug-, Fuß-, und Radverkehrs
auf den vorgenannten Straßen und Wege sind bei den
Arbeiten im Bereich der Straßen unbedingt zu vermeiden.
Bei Arbeiten in diesem Bereich  sind die
Einschränkungen des Verkehrs auf ein Mindestmaß zu
reduzieren. Für den Zeitraum der Arbeiten ist die
Einholung notwendiger Sperrgenehmigungen bei der
zuständigen Behörde zwingend seitens Auftragnehmer
einzuholen..

1.6
TRANSPORTEINRICHTUNGEN UND TRANSPORTWEGE
Die Baustelle ist nur eingeschränkt für größere
Baufahrzeuge  erreichbar. Diese Vorgaben gelten
insbesondere zum Schutz der vorhandenen
Vegetationsflächen.

1.7
ÜBERLASSUNG VON ANSCHLÜSSEN
FÜR WASSER, ENERGIE UND ABWASSER
Anschlussmöglichkeiten für Strom und Wasser sind auf
der Baustelle nicht vorhanden. Die Kosten für
Bereitstellung und Abrechnung trägt der AN. Diese sind
mit den angebotenen Einheitspreisen abgegolten.

1.8
BENUTZUNG ODER MITBENUTZUNG
ÜBERLASSENEN FLÄCHEN UND RÄUME DES BAUHERRN.
Lagerplatz für Material, Maschinen und sonstige
Baustelleneinrichtung ausschließlich auf der Baustelle
und dort nur eingeschränkt vorhanden. Anderweitige
Lagerplätze werden vom Bauherrn nicht zur Verfügung
gestellt.

1.9
BODENVERHÄLTNISSE, BAUGRUND
Zur Beurteilung des Baugrundes ist kein Bodengutachten
erstellt worden. Daher werden die angetroffenen und zu
bearbeitenden Bodenschichten zunächst wie folgt
zugeordnet:
Oberboden Bodengruppe A(OH,OU) nach
DIN 18196, Bodenklasse 1 nach DIN 18300 (2012),
Auffüllungen, Bodengruppe A(UL,UM,GU)  Bodenklasse 4
Tragschichtmaterialien Schlacke Zuordnung gem. LAGA
Bauschutt Z1.2
Hinsichtlich der Frostempfindlichkeit gem. ZTVE-STB
handelt es sich bei den Bodenarten um F1 -  F3 Böden.

1.10
HYDROLOGISCHE VERHÄLTNISSE
Da die Bodeneingriffe bodennah erfolgen, ist von einer
Beeinträchtigung von Schichten-, bzw. Grundwasser nicht
auszugehen. Da es sich bei den zu bearbeitenden Böden
z.T. um bindige Böden handelt ist zum Teil mit
temporärer Staunässe nach Niederschlägen zu rechnen.

1.11
BESONDERE UMWELTRECHTLICHE VORSCHRIFTEN.
Das Betanken von Fahrzeugen und Maschinen ist so
vorzunehmen, dass eine Boden- und
Grundwasserverunreinigung auszuschließen ist. Sollten
trotzdem Stoffe in den Boden gelangen, die eine
Gefährdung darstellen, so ist der Bereich auf Kosten
des AN umgehend großflächig auszukoffern und zu
entsorgen. Der vorherige Zustand ist auf Kosten des AN
wieder herzustellen.

1.12
BESONDERE VORGABEN FÜR DIE ENTSORGUNG
Für die zu entsorgenden Materialien sind die
entsprechenden Entsorgungsnachweise (Lieferscheine,
Wiegekarten) zu erbringen. Für die ordnungsgemäße
Entsorgung sind ausschließlich Entsorgungsfachbetriebe
gem.  56 Kreislaufwirtschaftsgesetz zu benennen:
Der Nachweis der geordneten Entsorgung ist unmittelbar
zu erbringen. Die Einheitspreise der entsprechenden
Leistungspostionen verstehen sich einschließlich der
einzukalkulierenden Entsorgungsgebühren.
Abrechnung erfolgt auf Grundlage des Ladegewichts und
der Annahmescheine der Deponie, bzw. des
Recyclingbetriebes.
Der Auftragnehmer verpflichtet sich, beim Anfall von
Abfällen diese als Erzeuger ordnungsgemäß zu entsorgen
und die hierfür erforderlichen Vorschriften zur
Durchführung der elektronischen Nachweisführung (  17
22 Nachweisverordnung - NachwV), d. h. die Nachweis-
und Registerpflichten und evtl. anfallender Bußgelder,
in eigener Verantwortung zu beachten.
Hierzu ist es erforderlich, dass im Entsorgungsnachweis
1. der Auftragnehmer als Erzeuger aufgeführt ist,
2. die Erzeuger-Nr. dem Auftragnehmer zugeordnet ist,
3. die Begleitscheine vom Auftragnehmer unterzeichnet
werden, die Verantwortliche Erklärung zum
Entsorgungsnachweis vom Vertreter des Auftragnehmers
unterzeichnet wird, das Register vom Auftragnehmer
geführt wird und der Auftragnehmer sich für die
Teilnahme am elektronischen Abfallnachweisverfahren bei
der Zentralen Koordinierungsstelle der Länder
(ZKS-Abfall) elektronisch hat registrieren lassen und
dort ein auf sich lautendes elektronisches Postfach
eingerichtet hat. Durch die Unterschrift im
Angebotsvordruck werden zugleich diese
Vertragsbedingungen für Entsorgungsleistungen von
gefährlichen Abfällen vom Bieter rechtsverbindlich
abgegeben.

1.13 SCHUTZ VON PFLANZENBESTÄNDEN, VERKEHRSFLÄCHEN,
BAUTEILEN, BAUWERKEN, GRENZSTEINEN, ETC. IM BEREICH DER
BAUSTELLE.
Für alle vorhandenen privaten und öffentlichen Flächen
einschließlich sämtlicher Zufahrtsflächen sind
Vorkehrungen zum Schutz derselben durch den
Auftragnehmer (AN) eigenverantwortlich zu treffen.
Die Regulierung etwaiger Schäden, die durch die
Benutzung des AN entstehen, obliegt dem AN. Eine
gesonderte Vergütung für die unter diesem Punkt
beschriebenen Auflagen erfolgt nicht.
Im weiteren wird hier auf den besonderen Schutz des
vorhandenen Baum- und Strauchbestandes nach DIN 18 920
ausdrücklich hingewiesen.
Es wird hier auf die zur Verfügung gestellten
Bewegungsbereiche / Arbeitsbereiche hingewiesen.
Die angrenzenden Vegetationsflächen und befestigten
Flächen sind absoulte Tabuzonen, die nicht befahren
werden dürfen
und nicht zu Lagerzwecken dienen.

1.14
IM BEREICH DER BAUSTELLE VORHANDENE ANLAGEN,
INSBESONDERE ABWASSER-, UND VERSORGUNGSLEITUNGEN.
Der AN ist verpflichtet, sich vor Beginn der Arbeiten
Informationen und Planunterlagen über die vorhandenen
Versorgungstrassen der einzelnen Versorgungsunternehmen
einzuholen.
Der Auftragnehmer (AN) hat sich ebenfalls durch - in
der ff. Leistungsbeschreibung näher aufgeführte -
Suchgräben, Aufschluss über die tatsächliche Lage des
vorhandenen Leitungsnetzes zu verschaffen, sowie die
entsprechenden behördlichen und bauaufsichtlichen
Sicherheitsbestimmungen einzuhalten.
Auf die Berücksichtigung und Einhaltung der
Schutzausweisungen für die Ausführung von Bauarbeiten
im Bereich von Versorgungsleitungen der jeweiligen
Versorgungsunternehmen wird in diesem Zusammenhang
ausdrücklich hingewiesen.

1.15
BEKANNTE ODER VERMUTETE HINDERNISSE
IM BEREICH DER BAUSTELLE
Der zu bearbeitende Bodenkörper besteht im wesentlichen
aus  anthropogenen Auffüllungen. Aus diesem Grunde
können vereinzelte Hindernisse im Untergrund verblieben
sein. Der Abbruch, die Separierung und die Entsorgung
dieser Hindernisse ist entsprechend im Leistungstext
berücksichtigt.
Werden während der Bauphase im Boden Elemente oder
Spuren gefunden, die Anlaß zur Annahme geben, dass sie
Kulturdenkmale sind, so ist dieses unverzüglich der
örtlichen Bauleitung anzuzeigen. Die Weiterführung der
Arbeiten in diesem Bereich ist bis zur Klärung
untersagt.

1.16
KAMPFMITTEL
Die Durchführung der Arbeiten haben mit der gebotenen
Vorsicht zu erfolgen, da ein Kampfmittelvorkommen nicht
vollständig ausgeschlossen werden kann.
Kampfmittelauskunft wird vom AG zur Verfügung gestellt.
Sofern der Verdacht auf Kampfmittel aufkommt, sind die
Arbeiten sofort einzustellen und der
Kampfmittelbeseitigungsdienst über die Stadt Mülheim an
der Ruhr bzw. über die nächste Polizeitdienststelle zu
informieren.

1.17
GEMÄSS DER BAUSTELLENVERORDNUNG
GETROFFENE MASSNAHMEN.
Generell sind Auflagen, Vorschriften und gesetzliche
Bestimmungen durch den AN einzuhalten.
Es ist ein verantwortlicher Bauführer schriftlich zu
benennen, der neben der Einhaltung und Überwachung der
baupolizeilichen Bestimmungen und den
Unfallverhütungsvorschriften auch Anweisungen und
Forderungen des Sicherheits- und
Gesundheitskoordinators entgegennimmt und umsetzt.

1.18
BESONDERE ANORDNUNGEN, VORSCHRIFTEN UND MASSNAHMEN DER
EIGENTÜMER (ODER DER ANDEREN WEISUNGSBERECHTIGTEN) VON
LEITUNGEN, KABELN, DRÄNEN, KANÄLEN, STRASSEN, WEGEN,
GEWÄSSERN,
GLEISEN, ZÄUNEN UND DERGLEICHEN IM BEREICH DER
BAUSTELLE.
Die Arbeiten an den Außenanlagen sind zu einem
erheblichen Teil im unmittelbaren Bereich von
Versorgungsleitungen durchzuführen. Die hiermit
verbundenen Einschränkungen und Vorschriften zum Schutz
der Leitungen sind bei der Kalkulation zu
berücksichtigen.

2. ANGABEN ZUR AUSFÜHRUNG

2.1
ARBEITSABSCHNITTE, ARBEITSUNTERBRECHUNGEN
UND ARBEITSBESCHRÄNKUNGEN
Es ist beabsichtigt die Fertigstellung im Februar 2027
durchzuführen.

Vor Baubeginn ist vom Auftragnehmer ein vollständiger
Bauzeitenplan inkl. der Beschreibung der einzelnen
geplanten Arbeitsschritte zu vorzulegen.
Eventuelle Arbeitsunterbrechungen, bedingt durch
Vernässung, Frost und andere, witterungsbedingte
Ausfallzeiten, sind mit den Einheitspreisen abgegolten.

Eine Arbeitsunterbrechung ist noch am gleichen Tag der
Bauleitung schriftlich (Fax/Mail) und telefonisch unter
Angabe der Gründe anzuzeigen.

2.2
BESONDERE ERSCHWERNISSE WÄHREND DER AUSFÜHRUNG
Die Herstellung der Außenanlagen ist unter den
entsprechenden verkehrsbetrieblichen Einschränkungen
(Fußläufiger, Rad-, und Autoverkehr) im Bereich der
umliegenden Straßen durchzuführen. Dieser Umstand ist
in die Einheitspreise einzukalkulieren.
Auf den sorgfältigen Schutz der anderen vorhandenen
Bauteile wird besonders hingewiesen.
Fällt während der Gesamtausführung nachträgliches
Anarbeiten an, so sind diese Arbeiten mit den
Einheitspreisen abgegolten.

2.3
BESONDERE ANFORDERUNGEN AN DIE  AUSTELLENEINRICHTUNG
UND ENTSORGUNGSEINRICHTUNGEN.
Der bei den Arbeiten anfallende Schutt (Bauschutt,
Verpackungsmaterial und sonstige Abfälle) ist getrennt
in Behältern des Auftragsnehmers zu sammeln. Schutt und
andere Abfälle sind ordnungsgemäß zu entsorgen.

2.4
BESONDERHEITEN DER REGELUNG UND SICHERUNG DES VERKEHRS
Das Baufeld grenzt an, öffentl. Straßenraum.
Entsprechende Genehmigungen und Abstimmungen sind durch
den  Auftragnehmer einzuholen und abzustimmen. Die
Aufwendungen hierfür sind in die entsprechenden
Positionen einzukalkulieren.

2.5
ART UND UMFANG DER VOM AUFTRAGGEBER VERLANGTEN
EIGNUNGS- UND GÜTENACHWEISE.
Auf Verlangen des AG hat der AN für Baustoffe
Eignungs-und Gütenachweise zu erbringen. Besagte
Nachweise haben eindeutig darüber Aufschluss zu geben,
dass bei Verwendung bestehende Vorschriften und
Anforderungen an Belastbarkeit, Tragfähigkeit,
Dauerhaftigkeit und Umweltverträglichkeit nicht berührt
werden.
Ebenso behält sich der AG vor, Baustoffe und
Materialien durch den vom AN vorgelegte Muster in
ausreichender Größe und Zahl vor der Verwendung bzw. in
eingebautem Zustand zu prüfen.
Die angelieferten Stoffe sind in den Tagesberichten
aufzuführen. Die Tageberichte sind wöchentlich dem AG
vorzulegen.
Werden im Angebot keine Hersteller und/oder
Fabrikatangaben eingetragen wird das Leitfabrikat gemäß
des Ausschreibungstextes Vertragsbestandteil.

2.6
VERWENDUNG AUF DER BAUSTELLE GEWONNENER STOFFE
Werden während der Bauphase Stoffe und Materialien im
Baubereich gewonnen, mit deren Weiterververwendung eine
gleichwertige Leistung wie mit neu gelieferten
Materialien erzielt werden kann, hat der AN die
örtliche Bauleitung unverzüglich in Kenntnis zu setzen.

2.7
ART, ZUSAMMENSETZUNG UND MENGE DER AUS DEM BEREICH DES
AUFTRAGGEBERS ZU ENTSORGENDEN BÖDEN, STOFFE UND
BAUTEILE; ART DER VERWERTUNG ODER BEI ABFALL DIE
ENTSORGUNGSANLAGE;
ANFORDERUNGEN AN DIE NACHWEISE ÜBER TRANSPORTE,
ENTSORGUNG UND DIE VOM AUFTRAGGEBER ZU TRAGENDEN
ENTSORGUNGSKOSTEN.
-

2.8
LAGERUNG UND TRANSPORT VON STOFFEN
UND BAUTEILEN DURCH DEN AUFTRAGGEBER
Aufenthalts- und Lagerräume, bzw.
Transporteinrichtungen werden vom Auftraggeber nicht
zur Verfügung gestellt.

2.9
BENUTZUNG VON TEILEN DER LEISTUNG VOR DER ABNAHME.
Die Nutzung von Teilen der Leistungen vor der Abnahme
durch z.B. Anwohner entbinden den Auftragnehmer
grundsätzlich nicht von der Verpflichtung zum Schutz
der ausgeführten Leistung (siehe auch VOB/B  7).
Die Beweispflicht liegt bis zum Zeitpunkt der erfolgten
Abnahme beim Auftragnehmer.

2.10
ABRECHNUNG NACH BESTIMMTEN ZEICHNUNGEN ODER TABELLEN.
Abgerechnet werden in sich abgeschlossene Leistungen
nach gemeinsamen Aufmaß mit dem AG, bzw. dessen
Vertretung. Der Auftraggeber (AG) ist vom AN zum
gemeinsamen Aufmaß schriftlich aufzufordern,
Vorlaufzeit 3 Arbeitstage.
Grundlage der Abrechnung ist das vom AN zu erbringende
vorab Aufmaß sowie Endaufmaß, die mit den
Einheitspreisen abgegolten sind und gemeinsam mit der
örtlichen Bauüberwachung durchzuführen und freizugeben
ist.

Lieferscheine müssen das Lieferdatum, die Bezeichnung
der Baustelle, den Namen der Annahmeperson, die KFZ-
Zulassungsnummer des Fahrzeugs, den Namen des
Fahrzeugführers enthalten. Weiter muss die genaue
Bezeichnung der angelieferten Stoffe, bei Abfuhr auch
der abgefahrenen Stoffe, sowie die entsprechende
Positionsnummer vermerkt sein und durch Unterschrift
der örtlichen Bauüberwachung bestätigt sein. Fehlen die
o. a. Angaben, kann der AG den Nachweis verweigern.

Die angebotenen Einheitspreise beinhalten die
Aufstellung von Revisionsplänen sämtlicher Leitungen,
Anschlüsse, etc. aus dem Bereich des AN. Neben genauer
Vermessung, Lage und Tiefe sind auf den Revisionsplänen
ebenfalls die verwendeten Baustoffe anzugeben.

Prüfprotokolle- , berichte,  behördliche Genehmigungen
und Abnahmebescheinigungen sind Bestandteil der
angebotenen, fertigen Leistung und sind spätestens bei
Fertigstellung dem AG auszuhändigen.

Mengenansätze der nachfolgend beschriebenen Leistungen
resultieren, soweit im Leistungstext nicht ausdrücklich
beschrieben, aus der Addition von Teilflächen und
Teilmengen. Es wird hier ausdrücklich darauf
hingewiesen, dass einzelne Abschnitte nach
Baufortschritt  separat bearbeitet werden.

*Hinweis*
Termine
Baubeginn: November.2026
Fertigstellung: Februar.2027

Die Aufmaße und die Unterteilung der Rechnungen muss
nachvollziehbar, gebäudeweise erfolgen. Das gleiche
gilt für Stundenlohnnachweise.

#### Abschnitt 01.02 Baustelleneinrichtung

**01.02.0010 Einrichten, Vorhalten und Räumen der Baustelleneinrichtung**
Einrichten, Vorhalten und Räumen der
Baustelleneinrichtungfür sämtliche in der
Leistungsbeschreibung aufgeführten Leistungen für die
Dauer der vertraglichen
Bauleistungen. einschl. Absperrung der
Baustelleneinrichtungsfläche(n)
nach Wahl des AN, unter Berücksichtigung der
Unfallverhütungsvorschriften, Gestellung von Bauwasser,
Baustrom, Sanitäreinrichtung und Aufenthaltsräume für
die auf der Baustelle beschäftigten AK des AN und
seiner eventuellen Nachunternehmer, Reinigung der
bearbeiteten Baufläche und des Straßenbereichs von
Verschmutzungen aus dem Bereich des AN,
Wiederherstellung der Flächen der Baustelleneinrichtung
und Lagerplätze (auch Bodenlagermieten) in den
ursprünglichen Zustand, soweit in der nachfolgenden
Leistungsbeschreibung nicht
ausdrücklich anders erwähnt,sowie sämtliche Leistungen
aus den vorgeschalteten Vertragsbedingungen.
Menge: 1,000 psch

**01.02.0020 Baustellentoilette**
Liefern, bereitstellen und vorhalten einer
Baustellentoilette, einschließlich eingebautem
Handwaschbecken, Seifenspender und integriertem
Wassertank. inkl. wöchentlicher Reinigung, sowie
Abtransport nach Beendigung der Bauzeit.
Menge: 12,000 StWo

**01.02.0030 Bauzaun, Stahlrahmenelement Höhe: 2,00m liefern**
Bauzaun aus mobilen Stahlrahmenelementen mit
Rundstahlfüllstäben- Gitterfüllung, Stützfüßen aus
Beton oder Kunststoff, inkl sämtlicher Verbindungen,
Kupplungen etc. liefern.
Der Zaun ist aufzustellen und nach Abschluss der
Arbeiten wieder abzubauen, fördern, laden und
abzutransportieren.
Türen und Tore werden gesondert vergütet. Zaunhöhe:
2,00m
Eine Stand- und Vorhaltezeit von 12 Wochen ist im Preis
einkalkuliert.
Menge: 70,000 m

**01.02.0040 Bauzaun umsetzen**
Bauzaun der Vorposition im Zuge des Baufortschritts innerhalb des Bauvorhabens umsetzen.
Bis zu 3 mal
Menge: 70,000 m

#### Abschnitt 01.03 Vorarbeiten

**01.03.0010 Baustellenabfälle abräumen**
Baustellenabfälle und Unrat der Vorgewerke aufnehmen,
laden, fördern und entsorgen.
Die Entsorgung erfolgt nach rechtlicher Vorgabe,
entsprechend den gültigen Abfallrichtlinien.
Menge: 7,000 m3

**01.03.0020 Reinen Bauschutt entsorgen**
Reinen Bauschutt der Vorgewerke nach Aufforderung durch
den Auftraggeber, lösen, laden und entsorgen.
Material: Abgebundener Beton / Putz / Mörtel / Klinker-
/ Beton- Natursteinpflasterreste / Keramik / Fliesen /
Zement /Kiese und Sande ohne bindige Bestandteile.
Menge: 7,000 m3

**01.03.0030 Entsorgung von Boden ohne Bestimmung der Mat.- Klasse nach EBV aus Kle inprojekten ( < 500m3)**
Böden ohne Bestimmung der Materialklasse nach EBV aus
Kleinprojekten (<500 m3 Gesamtmasse)  aufnehmen, laden,
fördern und mittels Container zur Entsorgung abfahren.
Die Entsorgung erfolgt nach rechtlicher Vorgabe,
entsprechend den gültigen Abfallrichtlinien.
Menge: 35,000 m3

**01.03.0040 Pflanzliche Bodendecke aufnehmen und abfahren**
Pflanzliche Bodendecke einschl. oberster Bodenschicht
abräumen, laden, fördern und entsorgen.
Die Entsorgung erfolgt nach rechtlicher Vorgabe,
entsprechend den gültigen Abfallrichtlinien.
Schichtdicke bis 10cm.
Bewuchs: Wiese / Rasen mit krautigen Anteil.
Menge: 1050,000 m²

**01.03.0050 verwilderte Bodendeckerfläche roden**
Verwilderte Bodendecker- Staudenfläche einschl.
oberster Bodenschicht abräumen, laden, fördern und
entsorgen.
Schichtdicke bis 5cm.
Bewuchs: Bodendecker- Staudenbewuchs bis 60cm
Menge: 20,000 m²

**01.03.0060 Baumschutz**
Bäume schützen.
Wurzelbereich möglichst einzäunen und wärend der
Bodenarbeiten schonend bearbeiten.
ggf. Stamm mit Brettmaterial schützen
Menge: 8,000 Stk

**01.03.0070 Pflaster bis 8 cm aufnehmen u. entsorgen**
Diverser Pflaster inkl.
Ausgleichschicht sowie einfassender Rückenstütze
aufnehmen, laden und entsorgen.
hier größtenteils: Rechteckpflaster/Verbundpflaster ca.
10/20cm, Betonplatten i.M. 75-50/50 cm
Steinstärke bis 8cm.
Ausbauort: kombinierte Pflasterflächen
Bereich Wohnwege und Terrassen
Menge: 20,000 m²

**01.03.0080 Plattenbelag aufnehmen u. entsorgen**
Diverser Platten inkl.
Ausgleichschicht sowie einfassender Rückenstütze
aufnehmen, laden und entsorgen.
Steinstärke bis 6cm.
Bereich Wohnwege und Terrassen
Menge: 250,000 m²

**01.03.0090 Zaun aufnehmen bis 200cm Holz**
Vorhandene Zaunanlage zurückbauen, laden, fördern und
entsorgen.
Art der Zaunanlage:
Zaun aus Holz / Holzelementen, inkl. Pfosten
und Fundamente bis 40/40/60cm, Höhe bis 200cm.
Tore werden übermessen.
Menge: 30,000 m

#### Abschnitt 01.04 Baumfällung

**01.04.0010 Fällantrag**
Beantragung einer Fällgenehmigung, inkl. Erstellung
einer
Begründung mit Fotodokumentation und Lageplan, soweit
für
die Genehmigung erforderlich,
Anfallende Genehmigungsbühren werden vom Auftraggeber
direkt mit der Genehmigungsbehörde abgerechnet.
Menge: 1,000 St

**01.04.0020 Baum fällen d bis 1,00 m**
Baum fällen, stückweise absetzen mittels Hubsteiger,
Stammdurchmesser bis 1,00 m, anfallende Stoffe
entsorgen,
Abfall ist nicht gefährlich, nicht schadstoffbelastet,
Entsorgungsnachweis ist nicht erforderlich,
Gebühren für die Entsorgung trägt der AN.
Menge: 1,000 St

#### Abschnitt 01.05 Abbrucharbeiten

**01.05.0010 Ungebundene Tragschicht aufnehmen, laden und entsorgen**
Ungebundene Tragschicht, aufbrechen und aufnehmen,
laden und entsorgen.
Dicke der Tragschicht bis 30 cm,
Menge: 270,000 m²

**01.05.0020 L-Steine aus bewehrtem Beton aufnehmen bis 130cm Höhe (H 55/80/105/130cm)**
L-Steine aus bewehrtem Beton, einschl. unbewehrtem
Fundament bis 30cm abbrechen, aufnehmen, laden, fördern
und entsorgen.
Höhe bis 130cm (H 55/80/105/130cm)
Menge: 5,000 m

**01.05.0030 Eingangspodest abbrechen, Stärke bis 25cm, bewehrter Beton**
Eingangspodest aus Beton mit Gitterrost, einschl.
bewehrten Fundamenten in Handarbeit zurückbauen, laden,
fördern und entsorgen.
Bestehende Tür- und Eingangsbereiche sind stoßfest
gegen Beschädigung zu schützen.
Art der Gegenstände: Eingangspodest bis 25cm Aufbauhöhe
inkl. Trennschnitt vor Fassade/Tür.
Menge: 5,000 m²

**01.05.0040 Rasengittersteine aufnehmen Stärke bis 12cm**
Rasengittersteine in Wege- und Platzflächen,
verlegt in Sand- Kiessand-, oder Splittbettung,
Fugenfüllung aus Splitt oder Oberboden, aufnehmen,
laden, fördern und entsorgen.
Menge: 5,000 m²

**01.05.0050 Mauerwerk bis 0,28m Breite bis zu 0,8m Höhe, inkl. Fundament lösen, aufnehmen und entsorgen**
Mauerwerk, aufnehmen und entsorgen.
Mauerwerk aus unterschiedlichem Material, teils
verputzt inkl. Abdeckplatten abbrechen.
Menge: 4,000 m

**01.05.0060 Mauerwerk bis 0,40m Breite bis zu 1,2m Höhe, inkl. Fundament lösen, aufnehmen und entsorgen**
Mauerwerk lösen, aufnehmen und entsorgen.
Mauerwerk aus unterschiedlichem Material, teils
verputzt inkl. Abdeckplatten abbrechen.
Menge: 16,000 m

**01.05.0070 Entwässerungsrinne inkl. Fundament aufnehmen**
Entwässerungsrinne aus Beton/Kunststoff, bis NW 150mm
in Wege- und Platzflächen, aufnehmen, laden, fördern
und entsorgen.
Art der Rinne:
Beton/Kunststoff
inkl. Abdeckrost
NW bis 150mm
Baulänge bis 100cm
Menge: 1,500 m

**01.05.0080 Wäschetrockengerüste aufnehmen**
Ausstattungsgegenstände mit Fundamenten aufnehmen,
laden, fördern und entsorgen.
Art der Gegenstände: Wäschetrockengerüste aus Metall.
Wäschegerüst inkl. 2 Fundamenten
Menge: 6,000 Stk

**01.05.0090 Fahrradständer aus Beton aufnehmen, Einzelständer**
Ausstattungsgegenstände mit Fundamenten zurückbauen,
laden, fördern und entsorgen.
Fundamente bis 40/40/60cm
Art der Gegenstände: Fahrradständer aus Beton
Einzelstellplatz
Menge: 4,000 Stk

**01.05.0100 Bank aufnehmen, Holz/ Metall**
Ausstattungsgegenstände mit Fundamenten aufnehmen,
laden, fördern und entsorgen.
Art der Gegenstände: Gartenbank aus Holz/ Metall.
Menge: 1,000 Stk

**01.05.0110 Diverse Pfosten aufnehmen und entsorgen**
Diverse Rohrpfosten (unter anderem Zufahrts Pfosten zur
Absperrung )
ikl. 1 Stk  Punktfundamente ca. 40/40/60 cm aufnehmen
und entsorgen.
Menge: 2,000 Stk

**01.05.0120 Hofablauf/ Straßenablauf aufnehmen**
Hofablauf/ Straßenablauf mit Fundamenten zurückbauen,
laden, fördern und entsorgen.
Die bestehende Leitung ist mittels Verschlusskappe
abzudichten.
Hof- und Straßenablauf
Menge: 2,000 St

#### Abschnitt 01.06 Erdarbeiten

**01.06.0010 durchwurzelten Oberboden lösen, laden, abtransportieren**
Durchwurzelten Oberboden / Füllboden profilgerecht
lösen, laden,
abtransportieren und entsorgen oder wenn möglich
wiederverwenden.
Abtragsdicke i.M. 100 cm
Menge: 40,000 m3

**01.06.0020 Oberboden liefern gem. Bodenschutzverordnung**
Oberboden liefern und im Baubereich abladen.
Der Einbau erfolgt in sep. Position.
Menge: 60,000 m3

**01.06.0030 Oberboden auftragen bis 20 cm**
Oberboden, geliefert oder auf Baustelle gelagert, im
Baubereich transportieren und profilgerecht einbauen.
Auftragsstärke bis 20cm
Abrechnung in der Abwicklung.
Menge: 1050,000 m²

#### Abschnitt 01.07 Rodungsarbeiten

**01.07.0010 Hecke roden bis 2,00m**
Hecke (zusammenhängender Pflanzenbestand), in Reihen an
geordnet, roden.
Anfallendes Material laden, fördern und entsorgen.
Bewuchshöhe: bis 2,00m
Menge: 63,500 m

**01.07.0020 Sträucher roden, bis 2,00m**
Einzelstehende  Sträucher, einschl. Wurzelwerk roden.
Anfallendes Material laden, fördern und entsorgen.
Höhe bis 2,00m
Menge: 20,000 Stk

**01.07.0030 Wurzelstock roden/ fräsen D bis 30cm**
Wurzelstöcke bereits gefällter Bäume roden oder
ausfräsen.
Anfallendes Material laden, fördern und entsorgen.
Gruben mit zu lieferndem Boden auffüllen.
Durchmesser an der Schnittfläche bis 30cm.
Menge: 40,000 Stk

#### Abschnitt 01.08 Entwässerungsarbeiten

**01.08.0010 Rohrgraben BKL 3-5, bis 1,25m o.Verbau Boden Einbau**
Herstellen von Leitungsgräben aller Art.
Boden auskoffern, seitlich lagern und nach Verlegung
der Leitung
(aus sep. Position) lagenweise einbauen und verdichten.
Einschl. höhengerechtem Planum der Grabensohle, ohne
Böschung und Verbau.
Verdrängtes Aushubmaterial im Baubereich einplanieren.
Breite bis 60cm
Tiefe bis 1,25m
BLK 3-5
Menge: 30,000 m

**01.08.0020 Sickerpackung für Drainage**
Herstellen einer Sickergrube für Drainageleitung
Sickergrube L x B x H: 0,5m x 0,5m x Drainagelänge
Wandverkleidung aus Geotextil 300g/m²
Sickerpackung aus Kieskörnung 16-32mm
inkl. Bodenarbeiten.
Menge: 5,000 m3

**01.08.0030 KG 2000 Rohr DN 110**
PP-KG 2000-Leitung, DN 110mm, liefern und fachgerecht
in Rohr- Leitungsgräben aus sep. Pos. verlegen. Leitung
allseits mit mind. 10cm Bettungmaterial versehen.
Form- und Verbindungsstücke aus sep. Position.
Menge: 30,000 m

**01.08.0040 Zulage KG 2000 Formteile DN 110**
Zulage KG 2000 Formteile DN 110
Formstück, aus PP-KG 2000, DN 110
für Entwässerungsleitung aus sep. Position liefern und
fachgerecht anschließen.
Art: Formstück
Menge: 20,000 St

**01.08.0050 Sinkkasten NW 100**
Sinkkasten für Entwässerungsrinne NW 100mm
Baulänge 500mm
Rohranschluss DN 100
Abdeckrost, gemäß Vorpositionen.
Menge: 1,000 Stk

**01.08.0060 Stirnwand für Gehwege erstellen**
Stirnwand ohne Anschlussstutzen für Grundleitungen zur
vorherigen Entwässerungsrinne einseitig einsetzen.
Menge: 6,000 Stk

**01.08.0070 Entwässerungsrinne für Gehwege erstellen**
Entwässerungsrinne aus Polymerbeton für Geh- und
Radwege, Wasserspiegelgefälle, NW 110, Einzellänge
=100/50 cm,
B = 13 cm, H = 15 cm, bestehend aus Rinnenstück,
Stegrost verzinkt, Arretierung für Stegrost, mind. 2
St./m, einschl. aller notwendigen Kleinteile liefern
und höhengerecht auf mind.10 cm Beton C 16/20 mit
beidseitiger Rückenstütze C 16/20, Breite 10 cm,
einsetzen, einschl. Verfüllen und Verdichten der
Anschlussflächen.
Menge: 6,000 m

**01.08.0080 Hofablauf B 30/30/40**
Hofablauf, wie nachfolgend beschrieben liefern und fach
gerecht auf 15cm Beton C 12/15 versetzen.
Hofablauf kompl.,KI.B125,300/300, Hofablauf DIN 1236
aus Betonteilen und Aufsatz, KI. B125, mit Eimer.
Betonteile auf Dünnbettmörtel, Aufsatz auf
Normalmörtel, liefern und höhengerecht setzen.
Aufsatz: 300/300 mm DIN 19593-C B 125 mit Eimerauflage
Bauhöhe: 0,675 m
Boden: DIN 1236-21
Schaft: DIN 1236-26
Auflagering: DIN 1236-28
Eimer: DIN 1236-K Fundament:
Beton C 12/15 (EN 206-1), 15 cm stark
Menge: 2,000 St

**01.08.0090 Muldenstein 33/31/11 cm**
Rinne aus Betonstein liefern, höhen- und fluchtgerecht
auf 15cm Betonbettung, C 12/15 versetzen,
einschließlich aller Erd- und Nebenarbeiten.
Art: Muldenstein aus Beton 33/31/11cm, grau, ohne Nut
und Feder
Menge: 20,000 m

**01.08.0100 Drainageleitung DN 100**
Drainageleitung DN 100
Drainleitung DN 100 liefern, in vorbereiteten Gräben
mit dem erforderlichen Gefälle verlegen;
Filtermaterial der Ummantelung mind. 20 cm stark,
Material FF-Drain o. gleichwertig, Nennweite 100 mm
Menge: 20,000 m

#### Abschnitt 01.09 Lichtschächte

**01.09.0010 Lichtschächte säubern**
Vorhandenen Lichtschächte säubern.
Lichtschachtgitter lösen und die Lichtschächte komplett
besenrein reinigen. Vorhandnen Unrat / Schutt laden und
entsorgen.
Lichtschachtgitter wieder aufsetzen und ggf.
befestigen.
Menge: 32,000 Stk

#### Abschnitt 01.10 Außenanlagen

**01.10.0010 Borde aufbrechen (Beton)**
Borde in Wege- und Platzflächen als Tiefbord in Beton
versetzt, aufnehmen, laden, fördern und entsorgen.
Menge: 160,000 m

**01.10.0020 Pflaster.- Plattenschnitt mittels Diamantsägeblatt herstellen**
Pflasterschnitt mittels Diamantsägeblatt herstellen.
Schnitte sind sauber zu schneiden und passgenau
hinzuzufügen.
Die Abrechnung erfolgt pro m

Hinweis: Plattenschnitte, die aufgrund einer
fehlerhaften Ermittlung des Plattenrasters
durchzuführen sind, werden nicht
vergütet!
Menge: 50,000 m

**01.10.0030 Borde/KS herstellen u. einbauen 8/20/100cm, grau**
Kantenstein aus Beton liefern, höhen- und fluchtgerecht
auf 15 cm Betonbettung, C 12/15, mit beidseitiger
Rückenstütze versetzen, einschließlich aller Erd- und
Nebenarbeiten.
Art: Kantenstein 8/20/100cm, grau, mit Fase
Menge: 160,000 m

**01.10.0040 Randsteinschnitt mittels Diamantsägeblatt herstellen**
Randsteinschnitt mittels Diamantsägeblatt herstellen.
Schnitte sind sauber zu schneiden und passgenau
hinzuzufügen.
Die Abrechnung erfolgt pro Schnitt
Menge: 30,000 Stk

**01.10.0050 L-Steine liefern u. einbauen bis 130cm Höhe, BL 99cm**
L-Steine aus Beton liefern, höhen- und fluchtgerecht
auf 20cm Betonbettung, C 12/15 versetzen,
einschließlich aller Erd- und Nebenarbeiten. Fugen
durch selbstklebende Bitumenschweißbahn verschließen.
Art: L-Stein bis H130 cm BL 99cm B 12cm FL 50cm
einseitig Sichtbeton LF 3
Menge: 22,000 m

**01.10.0060 L-Stein Ecke Höhe bis 1,30m**
L-Stein Sonderformteile  Ecke Höhe bis 1,30m
L-Stein Aussenecke 90° aus Beton liefern, höhen- und
fluchtgerecht auf 20cm Betonbettung, C 12/15 versetzen,
einschließlich aller Erd- und Nebenarbeiten. Fugen
durch  selbstklebende Bitumenschweißbahn verschließen.
Art: L-Stein Aussenecke 90°, einteilig,  BL 49/49cm WS:
12cm; einseitig Sichtbeton, LF 1+2
Menge: 1,000 St

**01.10.0070 L-Stein Sonderformteile Ecke Höhe bis 1,30m**
L-Stein Sonderformteile  Ecke Höhe bis 1,30m
L-Stein Aussenecke 75-110° aus Beton liefern, höhen-
und
fluchtgerecht auf 20cm Betonbettung, C 12/15 versetzen,
einschließlich aller Erd- und Nebenarbeiten. Fugen
durch  selbstklebende Bitumenschweißbahn verschließen.
12cm; einseitig Sichtbeton, LF 1+2
Menge: 1,000 St

**01.10.0080 Blockstufe aus Beton 15/35(40)/100cm**
Blockstufe aus Beton 15/35(40)/50-150cm, grau.
Blockstufe aus Beton liefern, höhen- und fluchtgerecht
auf 20cm Betonbettung, C 12/15, versetzen,
einschließlich aller Erd- und Nebenarbeiten.
Art: Blockstufe aus Beton, Oberfläche gestrahlt, grau,
mit Fase, 15/35(40)/100cm
Rutschhemmung: R13
Erhältlich in folgenden Längen: 50cm,75cm, 100cm, 125cm
Abrechnung je lfdm.
Menge: 18,000 m

**01.10.0090 Schnitte an Blockstufen**
Herstellen von Schnittkanten an Blockstufen.
Schnitte sind sauber zu schneiden und passgenau
hinzuzufügen.
Die Abrechnung erfolgt pro Schnitt / Stufe
Menge: 5,000 Stk

**01.10.0100 Pflasterumlage**
Pflasterbelag in Wege- und Platzflächen, verlegt in
Sand- Kiessand-, oder Splittbettung, Fugenfüllung aus
Sand, aufnehmen, seitlich lagern und nach Regulierung
der Tragschicht neu verlegen. Pflaster anschließend
ausrichten, einsanden, einschlämmen und standfest
abrütteln. Überschüssiges und unbrauchbares Material
laden, fördern
und entsorgen.
Art: Betonsteinpflaster
Einschl. aller Pass- und Anschlussstücke
Menge: 100,000 m²

**01.10.0110 Borde/KS 6/20/100cm, grau**
Kantenstein aus Beton liefern, höhen- und fluchtgerecht
auf 15 cm Betonbettung, C 12/15, mit beidseitiger
Rückenstütze versetzen, einschließlich aller Erd- und
Nebenarbeiten.
Art: Kantenstein 6/20/100cm, grau, mit Fase
Menge: 90,000 m

**01.10.0120 Stufen aufnehmen (Beton)**
Stufenanlage aus Beton, einschl. Fundamenten
zurückbauen, laden, fördern und entsorgen.
Fundamente bis 20cm.
Art der Gegenstände: Stufenanlage aus Beton
Menge: 18,000 m

**01.10.0130 Randsteinschnitt mittels Diamantsägeblatt herstellen**
Randsteinschnitt mittels Diamantsägeblatt herstellen.
Schnitte sind sauber zu schneiden und passgenau
hinzuzufügen.
Die Abrechnung erfolgt pro Schnitt
Menge: 15,000 Stk

**01.10.0140 Traufstreifen Kieskörnung herstellen u. einbauen 16/ 32mm**
Kieskörnung liefern und im Traufbereich auf Trennlage
aus Filtervlies (300g/m²) einbauen und planieren.
Art: Kieskörnung 16/ 32mm, bunt, gewaschen
Einbaustärke bis 30cm
Menge: 40,000 m²

**01.10.0150 Profilgerechtes Planum +/- 4 cm**
Herstellen eines profilgerechten Planum der
ausgekofferten Arbeitsbereiche, inkl. Nachverdichtung
der Sohlflächen. Zulässige Abweichung +/- 4cm.
Menge: 270,000 m²

**01.10.0160 Untergrund verdichten zur Aufnahme einer Tragschicht**
Vorhandenen Untergrund zur Aufnahme von Tragschicht
planieren und nachverdichten.
Verdichtungsgrad DPr 100 %,
Menge: 270,000 m²

**01.10.0170 Tragschicht Kalkstein 0-45mm, 30cm**
Tragschicht aus HKS (Hartkalkstein) 0/45 liefern,
lagenweise einbauen und verdichten.
Verdichtungsgrad DPr 103 %,
Verformungsmodul EV2 mind. >120 MN/m2
Stärke von bis zu 30cm.
Menge: 270,000 m²

**01.10.0180 Pflasterfugenband PLEXBAND**
Pflasterfugenband liefern und als Trennungs-,
Bewegungs- oder Anschlussfuge zwischen Pflasterflächen
und festen Bauteilen, wie Gebäude, Rinnen, Schächten
etc. einbauen.

Art: Fugenband Plexband aus XPE
Polyethylen-Schwerschaum

Einbaustärke 8mm
Einbauhöhe bis 50cm
Farbe grau
Menge: 120,000 m

**01.10.0190 Betonsteinpflaster herstellen u. einbauen 20/10/8cm, grau**
Flächenbelag aus Betonstein liefern und auf 3-5cm
Pflasterbettung aus Sand-Splittgemisch, Körnung 0-5mm,
verlegen. Pflaster anschließend ausrichten, einsanden,
einschlämmen und standfest abrütteln.
Art: Betonstein-Rechteckpflaster, 20/10/8cm, grau, mit
Fase
Menge: 150,000 m²

**01.10.0200 Betonsteinpflaster herstellen u. einbauen 20/30/8cm, grau**
*** Bedarfsposition ohne GB
Flächenbelag aus Betonstein liefern und auf 3-5cm
Pflasterbettung aus Sand-Splittgemisch, Körnung 0-5mm,
verlegen. Pflaster anschließend ausrichten, einsanden,
einschlämmen und standfest abrütteln.

Art: Betonstein-Rechteckpflaster, 20/30/8cm, grau, mit
Fase
Menge: 150,000 m²

**01.10.0210 Betonsteinplatten, 5cm stark liefern und verlegen**
Betonsteinplatten liefern und fachgerecht verlegen,
verfugen und abrütteln. Verlegung im Halbverband
Material: Farbe: grau, mit Mikrofase, Maße: 50x50x5 cm

Einschließlich Lieferung und Herstellung der
Pflasterbettung, Bettungsmaterial nach Norm,
vorzugsweise kornabgestuftem Splittsandgemisch der
Körnung 0/5 mm.
Die Filterstabilität von Fuge, Bettung und Tragschicht
ist zu gewährleisten.

Einbaubereich: Mieterterrassen

8 Mietergärten je 4,50m x 3,50m
Menge: 130,000 m²

#### Abschnitt 01.11 Pflanzflächen

*Hinweis*
Nachfolgend beschriebene Positionen der Pflanzen
beinhalten das Abladen, den Transport innerhalb der
Baustelle, sowie die Lagerung und den Schutz der
Pflanzen gegen Austrocknung bis zur Pflanzung.
Maßnahmen / Pflege der Pflanzen nach Pflanzung ist
gesondert beschrieben und wird gesondert abgerechnet.

Nach der Anlieferung sind die Pflanzen unverzüglich zu
pflanzen. Sollte dieses nicht möglich sein beträgt die
maximale Lagerungszeit von Ballenpflanzen auf der
Baustelle 48 h nach Anlieferung, die maximale
Lagerungszeit für ballenlose Gehölze  beträgt max. 24 h
Stunden nach Anlieferung.Bis dahin sind geeignete
Maßnahmen vom AN zu treffen, die Schädigungen durch
Frost, Überhitzung, Austrocknung ausschliessen.
Nach Ablauf der vorgenannten Lagerungszeit sind die
Pflanzen geordnet und fachgerecht einzuschlagen und zu
wässern.
Einschlagsflächen sind nach Entnahme der Pflanzen zu
planieren und im vorherigen Zustand wieder
herzustellen.
Diese Leistungen zum Schutz der Pflanzung werden nicht
gesondert vergütet.
Es ist alleinige Sache des AN, den Bauablauf so zu
koordinieren, dass ein lückenloser, pflanzenschonender
Ablauf der Pflanzung gewährleistet ist. Dieses
beinhaltet
ebenfalls die abschnittsweise Anlieferung der
Pflanzungen nach Baufortschritt und Flächenfreigabe.

Die nachfolgend beschriebenen Pflanzarbeiten verstehen
sich einschließlich der Auslegung der Pflanzen vor der
Pflanzung, sowie den eventuell erforderlichen
Rückschnitt der Wurzeln und der Triebe.

Die angegebenen Pflanzenarten und Pflanzensorten sind
bindend.
Eine Lieferung von Alternativen ist nur zulässig nach
vorheriger Rücksprache mit der Bauherrin.

**01.11.0010 Planum Unterboden im Bereich Vegetationsflächen, +/- 2 cm**
Planum des vorhandenen Bodens zur Aufnahme des
Oberbodens im Bereich der Vegetationsflächen
Auf- und Abtrag bis 50 cm,
zulässige Abweichung von der Nennhöhe +- 2 cm.
einschließlich der tiefgründigen Lockerung (30cm) des
Untergrundes.
Menge: 1050,000 m²

**01.11.0020 Carpinus betulus 125/150 liefern und pflanzen**
Carpinus betulus 125/150cm, 3xv, mDb liefern, abladen
und pflanzen, einschl. Herstellung des Giesrandes.
Pflanzabstand: 2,5 Stück auf 1 Meter.
Ort der Pflanzung nach Angabe der Bauleitung.
Pflanzgrube profilgerecht verfüllen und unter
Wasserzugabe einschlämmen, sodass vollständiger
Bodenschluss gewährleistet ist.
Ballen muss bei Anlieferung im erdfeuchten Zustand
sein.
Menge: 30,000 Stk

**01.11.0030 Staudenmischpflanzung Staudenpflanzung**
Staudenmischpflanzung aus der Mischung des Bund
deutscher Staudengärtner "Winterharmonie"
Pflanzen wie nachfolgend aufgeführt iefern und in
Beetfläche Unterpflanzung der freiwachsenden Hecke
pflanzen.
Gerüstbildner:
Polystichum setiferum `Proliferum Dahlem`
Begleitstauden:
Helleborus-OrientalisHybride `Red Hybrids
Heuchera villosa var. macrorrhiza
Liriope muscari
Bodendecker:
Epimedium pubigerum
Menge: 100,000 m²

**01.11.0040 Vegetationsflächen lockern fräsen**
Vegetationsfläche, durch fräsen lockern. Steine,
Wurzeln und schwer verrottbare Pflanzenteile >5cm sind
aufzulesen und zu entsorgen.
Tiefe bis 15cm.
Menge: 1050,000 m²

**01.11.0050 Planum Vegetationsflächen und Rasenflächen**
Grobplanum der Vegetationsflächen (Rasen-,Pflanzflächen
und Bankettbereiche)  herstellen, Abweichung von
Sollhöhe +/- 5 cm, Unkräuter, Steine > 5 cm,
Menge: 1050,000 m²

**01.11.0060 Feinplanum**
Feinplanum zukünftiger Rasenflächen und Bankettbereiche
+/- 2cm herstellen.
Anschlüsse  sind 1 cm unter OK an befestigte Flächen
und Einfassungen herzustellen Steine und Fremdkörper >
5 cm sind abzulesen und zu entsorgen.
Menge: 600,000 m²

**01.11.0070 Rasenansaat RSM 2.3 - 25 g/m²**
Fachgerechte Ansaat von Rasen aus Rasensaatgutmischung.
Saatgut anschließend einarbeiten und andrücken.
Rasensaatgutmischung für Spiel- und Gebrauchsrasen
RSM 2.3 - 25 g/m²
Menge: 600,000 m²

**01.11.0080 Pflanzfläche mulchen**
Liefern und ausbringen von Rindenmulch auf
Vegetationsflächen, gemäß Pflanzplanung. Rindenmulch
güteüberwacht,
Körnung 20-40mm
Auftragsstärke 5 bis 8cm
Menge: 150,000 m²

**01.11.0090 Abmagerung Saatgutmischung - Schmetterlings- und Wildblumensaum**
Abmagerung von Oberboden zur Bodenvorbereitung der
Ansaatmischung "02 Schmetterlings- und Wildbienensaum"
in folgendem Verhältnis:
50% Kalksplitt, 50% Feinanteil Boden.
Überschüssigen Oberboden entsorgen.
Menge: 300,000 m²

**01.11.0100 Fachgerechte Ansaat von Saatgutmischung - Blumenwiese**
Blumenwiese Rieger-Hofmann 02
3 g/m², 30 kg/ha (Blumen 30%/ Gräser 70%)
Inkl. Füllstoff Maisschrot geschrotet und
gentechnikfrei, zum Hochmischen auf 10g/m² inkl.
Beimengung der Schnellbegrünungskomponente: 2 g/m², 20
kg/ha, in fertiger
Mischung liefern und mit geeignetem Gerät /
Rasensaatmaschine einsäen.
Abrechnung in der Abwicklung.
Menge: 300,000 m²

**01.11.0110 Ligustrum vulgare 150/175 liefern und pflanzen**
Ligustrum vulgare 150/175cm, 3xv, mDb liefern, abladen
und pflanzen, einschl. Herstellung des Giesrandes.
Pflanzabstand: 2,5 Stück auf 1 Meter.
Ort der Pflanzung nach Angabe der Bauleitung.
Pflanzgrube profilgerecht verfüllen und unter
Wasserzugabe einschlämmen, sodass vollständiger
Bodenschluss gewährleistet ist.
Ballen muss bei Anlieferung im erdfeuchten Zustand
sein.
Menge: 200,000 Stk

#### Abschnitt 01.12 Stellplatz erstellung

**01.12.0010 Pflasterbelag aufnehmen**
Pflasterbelag in Wege- und Platzflächen, verlegt in
Sand- Kiessand-, oder Splittbettung, Fugenfüllung aus
Sand, aufnehmen, laden, fördern und entsorgen.
Menge: 150,000 m²

**01.12.0020 Ungebundene Tragschicht aufnehmen, laden und entsorgen**
Ungebundene Tragschicht, aufbrechen und aufnehmen,
laden und entsorgen.
Dicke der Tragschicht bis 40 cm,
Menge: 150,000 m²

**01.12.0030 Tragschicht Kalkstein 0-45mm, 40cm**
Tragschicht aus HKS (Hartkalkstein) 0/45 liefern,
lagenweise einbauen und verdichten.
Verdichtungsgrad DPr 103 %,
Verformungsmodul EV2 mind. >120 MN/m2
Stärke von bis zu 40cm.
Menge: 150,000 m²

**01.12.0040 Profilgerechtes Planum +/- 4 cm**
Herstellen eines profilgerechten Planum der
ausgekofferten Arbeitsbereiche, inkl. Nachverdichtung
der Sohlflächen. Zulässige Abweichung +/- 4cm.
Menge: 150,000 m²

**01.12.0050 Betonsteinpflaster 20/10/8cm, grau**
Flächenbelag aus Betonstein liefern und auf 3-5cm
Pflasterbettung aus Sand-Splittgemisch, Körnung 0-5mm,
verlegen. Pflaster anschließend ausrichten, einsanden,
einschlämmen und standfest abrütteln.
Art: Betonstein-Rechteckpflaster, 20/10/8cm, grau, mit
Fase
Menge: 150,000 m²

**01.12.0060 Markierungen Park- und Stellplätze, 20/10/8cm**
Liefern und einbauen von farblich abgesetzten
Betonsteinen zur Markierung von Park- und Stellplätzen.
Markierung in unterbrochenen Reihen, gemäß Planung des
AG. Art:
Betonrechteckpflaster gemäß Pflasterposition
Format: 20/10/8cm
Farbe: weiß
Zulage zur Pflasterposition
Menge: 25,000 m

**01.12.0070 Pflasterschnitt mittels Diamantsägeblatt herstellen**
Pflasterschnitt mittels Diamantsägeblatt herstellen im
Naß zustand schneiden. Schnitte sind sauber zu
schneiden und passgenau hinzuzufügen. Die Abrechnung
erfolgt pro m

Hinweis: Plattenschnitte, die aufgrund einer
fehlerhaften Ermittlung des Plattenrasters
durchzuführen sind, werden nicht
vergütet!
Menge: 30,000 m

**01.12.0080 Borde/KS 8/20/100cm, grau**
Kantenstein aus Beton liefern, höhen- und fluchtgerecht
auf 15 cm Betonbettung, C 12/15, mit beidseitiger
Rückenstütze versetzen, einschließlich aller Erd- und
Nebenarbeiten.
Art: Kantenstein 8/20/100cm, grau, mit Fase
Menge: 31,000 m

**01.12.0090 Randsteinschnitt mittels Diamantsägeblatt herstellen**
Randsteinschnitt mittels Diamantsägeblatt herstellen im
Naß zustand schneiden. Schnitte sind sauber zu
schneiden und passgenau hinzuzufügen. Die Abrechnung
erfolgt pro Schnitt
Menge: 5,000 Stk

#### Abschnitt 01.13 Mülltonnenstellplatz

**01.13.0010 Müllcontainerschrank aus Beton für 240 L bis 3 Müllgefäße entsorgen Dreifachschrank**
Müllcontainerschrank aus Beton aufnehmen, laden,
fördern
und entsorgen.
Art der Gegenstände: Müllcontainerschrank aus Beton für
Dreifachschrank bis 240 L
Menge: 4,000 St

**01.13.0020 Pflasterschnitt mittels Diamantsägeblatt herstellen**
Pflasterschnitt mittels Diamantsägeblatt herstellen.
Schnitte sind sauber zu schneiden und passgenau
hinzuzufügen.
Die Abrechnung erfolgt pro m

Hinweis: Plattenschnitte, die aufgrund einer
fehlerhaften Ermittlung des Plattenrasters
durchzuführen sind, werden nicht
vergütet!
Menge: 5,000 m

**01.13.0030 Borde/KS herstellen u. einbauen 8/20/100cm, grau**
Kantenstein aus Beton liefern, höhen- und fluchtgerecht
auf 15 cm Betonbettung, C 12/15, mit beidseitiger
Rückenstütze versetzen, einschließlich aller Erd- und
Nebenarbeiten.
Art: Kantenstein 8/20/100cm, grau, mit Fase
Menge: 30,000 m

**01.13.0040 Randsteinschnitt mittels Diamantsägeblatt herstellen**
Randsteinschnitt mittels Diamantsägeblatt herstellen.
Schnitte sind sauber zu schneiden und passgenau
hinzuzufügen.
Die Abrechnung erfolgt pro Schnitt
Menge: 5,000 Stk

**01.13.0050 Stahlmattenzaun H 1800mm**
Liefern und Montage einer Zaunanlage bestehend aus
Stabgitterelementen, wie nachfolgend beschrieben:
Zaunhöhe: 1800mm
Mattenlänge: 2530mm
Mattenstärke: schwere Ausführung 8/6/8mm
Maschenweite: 50/200mm
Pfosten aus Vierkantrohr 60/40/2mm
Inkl. Abdeckleiste 40/5mm mit VA-Verschraubung und
aufgeschweißter Kopfplatte.
Alle Stahlteile verzinkt und pulverbeschichtet
Farbe: RAL 7016 anthrazit
Montage in Ortbeton C12/15.
Fundament 0,35 x 0,35 x 0,80m - bzw. in ausreichender
Dimensionierung

Einschließlich Erd- und Bodenarbeiten.
Überschüssiger Boden wird im Baubereich einplaniert.
Einschl. aller Eck- und Passstücke.

Korrosionsschutz:
Maximaler Korrosionsschutz der Gittermatten und Pfosten
durch die Kombination von Verzinkung und hochwertiger
Pulverbeschichtung. Die Pulverbeschichtung ist absolut
lichtecht, festhaftend und abriebfest.
alle Metallteile sind nach dem Schweißen hochwertig
verzinkt
Beschädigungen (durch Ablängung) an der Verzinkung bzw.
Beschichtung werden mit Kaltzink und Farbe
nachbehandelt.
Menge: 30,000 m

**01.13.0060 Zulage zu Hauptposition Zaun zuvor für Erstellung Endpfosten**
Zulage zu Hauptposition Zaun zuvor für Erstellung von
zusätzlichem Pfosten im Bereich der Zaunführung,
Farbe wie Pos. zuvor.
Menge: 2,000 Stk

**01.13.0070 Sichtschutzstreifen für Stabgitterzaun**
Sichtschutzstreifen für Stabgitterzaun.
Sichtschutzstreifen für Stahlmattenzaun liefern und
fachgerecht in Zaunelemente einbauen. Farbe: anthrazit
Bezeichnung: Sichtschutzstreifen RAL 7016, anthrazit,
Höhe: 190mm, Länge: 2530mm, Stärke: 1,5mm, Material
Polypropylen (PP)
Menge: 270,000 m

**01.13.0080 Toranlage H 1800mm B 1500mm**
Liefern und Montage einer Toranlage, passend zur
Zaunanlage aus sep. Position, bestehend aus:
Rahmenprofil umlaufend 60/40/2mm
Füllung aus Stabgitterelementen 8/6/8mm
Maschenweite: 50/200mm
Pfostenprofil: QR 100/100/2mm
Torhöhe: 1800mm
Lichte Weite: 1500mm, einflügelig
Die Öffnungsrichtung ist durch den AG anzugeben!
Inkl. Gehänge, Drückergarnitur und Profilzylinder.
Alle Stahlteile verzinkt und pulverbeschichtet
Farbe: RAL 7016 anthrazit
Montage in Ortbeton C12/15.
Fundament 0,50 x 0,50 x 0,80m
Überschüssiger Boden wird im Baubereich einplaniert.
Menge: 2,000 Stk

**01.13.0090 Profilgerechtes Planum +/- 4 cm**
Herstellen eines profilgerechten Planum der
ausgekofferten Arbeitsbereiche, inkl. Nachverdichtung
der Sohlflächen. Zulässige Abweichung +/- 4cm.
Menge: 30,000 m²

**01.13.0100 Untergrund verdichten zur Aufnahme einer Tragschicht**
Vorhandenen Untergrund zur Aufnahme von Tragschicht
planieren und nachverdichten.
Verdichtungsgrad DPr 100 %,
Menge: 30,000 m²

**01.13.0110 Tragschicht Kalkstein 0-45mm, 30cm**
Tragschicht aus HKS (Hartkalkstein) 0/45 liefern,
lagenweise einbauen und verdichten.
Verdichtungsgrad DPr 103 %,
Verformungsmodul EV2 mind. >120 MN/m2
Stärke von bis zu 30cm.
Menge: 30,000 m²

**01.13.0120 Betonsteinpflaster herstellen u. einbauen 20/10/8cm, grau**
Flächenbelag aus Betonstein liefern und auf 3-5cm
Pflasterbettung aus Sand-Splittgemisch, Körnung 0-5mm,
verlegen. Pflaster anschließend ausrichten, einsanden,
einschlämmen und standfest abrütteln.
Art: Betonstein-Rechteckpflaster, 20/10/8cm, grau, mit
Fase
Menge: 30,000 m²

#### Abschnitt 01.14 Ausstattungen

**01.14.0010 Fahrradgeländer ERFURT G Illmann Metall anthrazit**
Fahrradgeländer ERFURT G Illmann Metall anthrazit.
Liefern und Montage von Ausstattungsgegenständen nach
beschriebener Art. Die Montage erfolgt einschließlich
aller Nebenarbeiten in BKL 3-5.
Der Einbau erfolgt nach Herstellervorgabe.
Montage in Ortbeton C12/15.
Art: Fahrradgeländer Erfurt G
Flachstahl 80mm
Höhe über Flur: 950mm
feuerverzinkt und pulverbeschichtet
Farbe RAL 7016 anthrazit
zum einbetonieren oder gleichwertig
Menge: 4,000 St

**01.14.0020 Absperrpfosten H 900mm rot/weiß umklappbar**
Absperrpfosten H 900mm rot/weiß umklappbar.
Liefern und Montage von Ausstattungsgegenständen nach
beschriebener Art. Die Montage erfolgt einschließlich
aller Nebenarbeiten in BKL 3-5.
Der Einbau erfolgt nach Herstellervorgabe.
Montage in Ortbeton C12/15.
Art: Feuerwehrpfosten, umklappbar
QR 70 x 70mm
Höhe über Flur: 900mm
Dreikantschloss feuerverzinkt und pulverbeschichtet
rote Reflexfolie auf weißer Beschichtung umkippbar,
inkl. Bodenhülse zum einbetonieren oder gleichwertig.
Menge: 2,000 St

#### Abschnitt 01.15 Fertigstellungspflege

*Hinweis*
Die im LV beschriebenen Arbeiten der
Fertigstellungspflege beginnen nach der
Bestandsübergabe der vertragsgemäße Pflanzung bzw.
Aussaat
und erstrecken sich über 12 Monate.
Danach erfolgt die Abnahme der Fertigstellungspflege.
Unabhängig davon erfolgt die Abnahme der Pflanzung im
letzten Drittel des folgenden Monats Juni
(Johannistrieb).
Fertigstellungspflege gemäß DIN 18916 und DIN 18917 und
entsprechend der in den nachfolgenden Positionen
aufgeführten Spezifikationen.
Pflegearbeiten sind in eigener Verantwortung des AN
nach Bedarf auszuführen. Jeder Arbeitsgang ist der
Bauleitung einen Arbeitstag vor der Ausführung
anzuzeigen.
Pflegerapporte sind der Bauleitung am Tag nach der
Ausführung
der Arbeiten zu übersenden. Der Einheitspreis ist für
die jeweilig angegebene Anzahl der Arbeitsgänge zu
berechnen. Mehr- oder Minderleistungen werden
linear entsprechend der gemeldeten und anerkannten
Anzahl der Arbeitsgänge sowie Pflanzen / Quadratmeter
abgerechnet.
Nicht angemeldete bzw. nicht anerkannte Pflegegänge
werden nicht vergütet.
Die Verwendung chemischer Unkrautbekämpfungsmittel ist
nicht gestattet.
Während der Dauer der Fertigstellungspflege trägt der
AN die Beweislast (VOB Teil B). Das Recht auf
Nachbesserung u. Minderung liegt nach wie vor beim AG.
Bis zur Abnahme trägt der AN die Gefahr für die weitere
Entwicklung der Pflanzen/Ansaat.

**01.15.0010 Wässern der Heckenpflanzen**
Heckenpflanzen Ligustrum vulgare 150/175 wässern.
Mindestwassermenge je Arbeitsgang 40 l / Gehölz
In die Bemessung der Arbeitsgänge sind die natürlichen
Niederschläge mit einzubeziehen.
Leistung einschließlich Gestellung und Transport des
Gieswassers.

Der Einheitspreis gilt für 15 Wässerungsgänge je
Pflanze.
Natürliche Niederschläge sind zu berücksichtigenn
Menge: 60,000 Stk

**01.15.0020 Wässern der Stauden**
Beete / Vegetationsfläche wässern, Wasser liefern.
Circa 50 qm Beete / Vegetationsfläche
Mindestwassermenge je qm pro Wässerungsgang = 30 Liter

Der Einheitspreis gilt für 15 Wässerungsgängen von
100m².

Natürliche Niederschläge sind zu berücksichtigen
Menge: 100,000 m²

**01.15.0030 Wässern der Rasenfläche**
Rasenfläche wässern, Wasser liefern.
Mindestwassermenge je qm pro Wässerungsgang = 10 Liter

Der Einheitspreis gilt für 15 Wässerungsgängen für
600m2
Menge: 600,000 m²

**01.15.0040 Rasenfläche RSM 2.3 mähen**
Rasenflächen RSM 2.3 mit geeignetem Gerät mähen,

Mähgut aufnehmen, abfahren und entsorgen.

Der Einheitspreis gilt für 12 Mähgänge von 600m2
Menge: 600,000 m²

**01.15.0050 Hecke pflegen**
Heckenpflanzen pflegen
Kontrolle/Korrektur der Verankerung und des Giesrandes
Entfernen trockener und beschädigter Äste

Der Einheitspreis gilt für 3 Durchgänge je Pflanze.
Menge: 60,000 Stk

**01.15.0060 Heckenpflanzen schneiden**
Hecke in Form schneiden.
1. Schnitt Ende Juni, 2. Schnitt September vor der
Endabnahme

Der Einheitspeis gilt für 2 Durchgängen je
Heckenpflanze.
Menge: 60,000 Stk

#### Abschnitt 01.16 Stundenlohnarbeiten

**01.16.0010 Stundenlohn Facharbeiter**
Stundenlohn Facharbeiter
Für evtl. erforderliche Arbeiten, die nicht im
Leistungsverzeichnis erfaßt sind und gegen Nachweis zur
Ausführung kommen, werden wie folgt berechnet:
Sämtliche Aufwendungen für die jeweilige Arbeitskraft,
wie der tatsächliche Lohn mit den Zuschlägen für Gemein
kosten (Sozialkassenbeiträge, Winterbauumlage u.dgl.).
Lohn- und Gehaltsnebenkosten sowie Überstundenzuschläge
sind einzurechnen.
Gesondert verrechnet werden tarifliche Festlegungen wie
Nacht-, Sonntags- und Feiertagsarbeiten.
Menge: 10,000 Std

**01.16.0020 Radlader bis 63 KW (vgl. CAT 908)**
Radlader bis 63 KW (vgl. CAT 908)
Für evtl. erforderliche Arbeiten, die nicht im
Leistungsverzeichnis erfaßt sind und gegen Nachweis zur
Ausführung kommen, werden wie folgt berechnet:
Stundensatz für das Gerät, einschl. der Vorhaltekosten
(Abschreibung und Verzinsung), der Betriebskosten
(Betriebs- u. Wartungsstoffe, Reparaturkosten), der
Lohnkosten für das Bedienungspersonal.
Menge: 5,000 Std

**01.16.0030 Bagger bis 17,9 KW (vgl. CAT 301-7D - 1,9to)**
Bagger bis 17,9 KW (vgl. CAT 301-7D - 1,9to)
Für evtl. erforderliche Arbeiten, die nicht im
Leistungsverzeichnis erfaßt sind und gegen Nachweis zur
Ausführung kommen, werden wie folgt berechnet:
Stundensatz für das Gerät, einschl. der Vorhaltekosten
(Abschreibung und Verzinsung), der Betriebskosten
(Betriebs- u. Wartungsstoffe, Reparaturkosten), der
Lohnkosten für das Bedienungspersonal.
Menge: 5,000 Std

**01.16.0040 Lkw + Fahrer 3,5-7,5 t**
Lkw einschl. Fahrer, Nutzlast über 3,5 bis 7,5 t,
Menge: 5,000 Std

USt %: 19,00
